# A3_Bw439b_Verfüllung_
Angebotsaufforderung (GAEB 90, DA83)
Vergabenummer: A053170026600
Währung: EUR
Auftraggeber: Bundesrepublik Deutschland vertreten durch

## A3_Bw439b_Verfüllung_
Datum: 09.07.26

### Bereich 01 Technische Bearbeitung

#### Abschnitt 01.01 Planungen Baulogistik

**01.01.0010 Planung Baulogistik und Transporte**
Planung aller baulogistischen Abläufe und
Transportwege.
Erstellen eines vollständigen Baulogistikkonzeptes für
die gesamte Bauzeit.
Das Konzept umfasst Transportketten, Verkehrswege,
Anlieferzonen, interne Baustellenwege, Lagerflächen,
Wende- und Rangierbereiche, Materialflussplanung,
Zufahrtsregelungen sowie die Abstimmung mit dem Betrieb
des Rasthofs und den angrenzenden Verkehrsflächen der
BAB A3.
Einbindung der besonderen Bedingungen eines Rasthofes
(Parkflächen, LKW-Verkehr, Reisebusverkehr).
Planung schriftlich und grafisch (DWG, PDF) vorzulegen
und vom AG freizugeben.
Menge: 1,000 Psch

**01.01.0020 Planung Verkehrssicherheit Baustelle**
Planung eines ganzheitlichen Absperr-, Sicherheits- und
Verkehrssicherungskonzeptes für die gesamte Baustelle
einschließlich aller bauzeitlichen Eingriffe in
Verkehrs-, Parkplatz- und Nebenflächen.
  Die Leistung umfasst insbesondere:
  Planung und Koordination aller Absperrungen,
Bauzäune sowie Sicherheits-, Schutz- und Lagerbereiche,
  Festlegung und Sicherung von Fußgängerwegen,
Querungen und Zugangskontrollen,
  Planung RSA-konformer Verkehrssicherungsmaßnahmen
gemäß den geltenden Richtlinien,
  Entwicklung eines Verkehrssicherungsplanes mit
Verkehrslenkung, Beschilderung, Beleuchtung und
temporären Verkehrseinrichtungen,
  Sicherung von Fahrgassen, Zubringerwegen und
Parkplatzflächen sowie Schutzmaßnahmen für Fußgänger-
und Fahrzeugverkehr,
  Berücksichtigung und Sicherung von Querungen durch
Baumaschinen.
Das Konzept ist graphisch im Lageplan darzustellen, in
den übergeordneten Baulogistikplan zu integrieren und
mit den zuständigen Stellen, insbesondere dem
Straßenbaulastträger sowie ggf. der zuständigen
Autobahnpolizei, abzustimmen.
Plan ist prüfbar und für die Baustelle verbindlich
vorzulegen.
Übergabe der vollständigen Planungsunterlagen im
PDF-Format  und 2 Papierexemplare an AG.
Menge: 1,000 Psch

**01.01.0030 Planung Kabel- und Leitungssicherung**
Planung zur Sicherung aller im Baufeld befindlichen
Leitungen.
Erstellung eines Sicherungskonzeptes für Energie-,
Wasser-, Daten- und sonstige Versorgungsleitungen.
Beinhaltet Bestandsrecherche, Lageplanprüfung,
Sicherungsklassen, Maßnahmen bei Freilegung,
Notfallkonzept sowie Vorgaben für Schutzmaßnahmen
(Abhängung, Unterfütterung, Schutzhauben, temporäre
Führung).
Abstimmung mit den Leitungsträgern.
Menge: 1,000 Psch

**01.01.0040 Planung BE-Fläche inkl. Mischplatz Flüssigboden und Bodenlager**
Planung der BE-Fläche inkl. des Mischplatzes und
Bodenlagers und Kranaufstellung für den Einhub des
Fertigteilschachtes.
Neben der Erstellung Einrichtungsplanes von Containern,
Lager- und Materialflächen, Verkehrs- und Arbeitswegen,
Absetz- und Rangierflächen, Baustellenbeleuchtung,
temporärer Strom- und Wasserversorgung, Sanitäranlagen
sowie sonstigen erforderlichen Nebenanlagen ist
ebenfalls ein technisches und logistisches Konzept
zur Einrichtung eines Mischplatzes mit 25 × 25 m
Grundfläche und des Bodenlagers
mit Flächenbefestigung, Geotextilunterlage, RC-Schicht,
Silostellplätzen und Fahrwegen zu erstellen.
Dazu gehört die Planung der Anfahrtlogistik, des
Grundmaterialflusses,
der Separierung, Homogenisierung,
der Silotopologie und des Pump-/Lademanagements.
Beinhaltet Lageplan, Höhenplan nach Erfordernis
und betriebliche Abläufe.
Plan ist prüfbar und für die Baustelle verbindlich
vorzulegen.
Übergabe als PDF-Unterlagen und 2 Papierexemplare an
AG.
Menge: 1,000 Psch

#### Abschnitt 01.02 Planung Revisionsbauwerke

**01.02.0010 Ausführungsplanung und Statik Bauwerk Ost**
Erstellung der vollständigen Ausführungsplanung und der
prüffähigen statischen Berechnung für das
Revisionsbauwerk Ost.
Beinhaltet Aufmaßerstellung, anschließende Planung der
Umsetzung, Logistik sowie Erstellung der Schal- und
Bewehrungspläne bzw. Fertigteilpläne,
Einbauteilzeichnungen, Betonrezepturen,
Anschlussdetails zum Altbauwerk, Abdichtungskonzept,
Fugenplanung, Bauzustandsstatik und Nachweise nach DIN
EN 1990 ff.
Prüffähige Statik beim Prüfingenieur freigabereif
vorlegen.
Übergabe als PDF-Unterlagen an AG
4 Papierexemplare einrechnen
(2x Baustelle, 2x Prüfingenieur)
Menge: 1,000 Psch

**01.02.0020 Ausführungsplanung und Statik Bauwerk West**
Erstellung der vollständigen Ausführungsplanung und der
prüffähigen statischen Berechnung für das
Revisionsbauwerk West.
Beinhaltet Aufmaßerstellung, anschließende Planung der
Umsetzung, Logistik sowie Erstellung der
 Schal- und Bewehrungspläne bzw. Fertigteilpläne,
Einbauteilzeichnungen, Betonrezepturen,
Anschlussdetails zum Altbauwerk, Abdichtungskonzept,
Fugenplanung, Bauzustandsstatik und Nachweise nach DIN
EN 1990 ff.
Prüffähige Statik beim Prüfingenieur freigabereif
vorlegen.
Übergabe als PDF-Unterlagen an AG
4 Papierexemplare einrechnen
(2x Baustelle, 2x Prüfingenieur)
Menge: 1,000 Psch

**01.02.0030 Ausführungsplanung Umfeld**
Erstellung der vollständigen Ausführungsplanung für die
Umgebung der Revisionsbauwerke Ost und West und
Bereiche an den Zwischenöffnungen des
Bauwerks(Glasbausteine).
Beinhaltet die Planung aller restlichen Bereiche bis
zur Angleichung des Geländes an die Umgebung.
Plan ist prüfbar und für die Baustelle verbindlich
vorzulegen. Übergabe als PDF-Unterlagen und 2
Papierexemplare an AG.
Menge: 1,000 Psch

#### Abschnitt 01.03 Planung Umverlegung Wasserleitung

**01.03.0010 Ausführung Umverlegung TW-Leitung**
Erstellung der vollständigen Ausführungsplanung für die
Umverlegung der Trinkwasserleitung inkl. Schutzrohr und
Umbau des UfH zu OfH.
Beinhaltet Anordnung und Planung für evtl. notwendige
Vorerkundungen, Rohrleitungsplanung,
Einbauteilzeichnungen,
Anschlussdetails zu den Bestandsleitungen, Details
Anschluss und Durchführung durch die Revisionsbauwerke
Jura Ost und West.
Plan ist prüfbar und für die Baustelle verbindlich
vorzulegen. Übergabe als PDF-Unterlagen und 2
Papierexemplare an AG.
Menge: 1,000 Psch

#### Abschnitt 01.04 Planung Flüssigbodenversatz

**01.04.0010 Technologieplanung Flüssigboden**
Planung der technologischen Abläufe der
Flüssigbodenherstellung und -einbringung.
Erarbeiten eines vollständigen Technologieplanes gemäß
TR Flüssigboden und Vorgaben des FIFB.
Beinhaltet Materialaufbereitung, Separierung,
Homogenisierung, Mischtechnik, Pumptechnik, Planung von
vorbereitenden Maßnahmen im Tunnel (Sicherung von
Schächten),Einfüllkonzept, Entlüftungskonzept,
Verfüllstrategie (Schwerkraft / Pumpversatz) sowie
Zeit- und Logistikplanung.
Plan ist prüfbar und für die Baustelle verbindlich
vorzulegen.
Übergabe als PDF-Unterlagen und 2 Papierexemplare an
AG.
Menge: 1,000 Psch

**01.04.0020 Standsicherheitsnachweis Tunnel - Langzeit**
Tragfähigkeitsnachweis des gesamten Systems Altbauwerk
+ Flüssigboden.
Erstellen eines rechnerischen Nachweises der
Langzeittragfähigkeit(DIN 1991-2)unter Verkehrslast,
Schwerverkehr, Sonderlasten und Militärlastklassen.
Nachweis der Interaktion zwischen Altbeton und
Flüssigboden, Verformungsverhalten, Setzungsverhalten,
Ermüdung und langfristiger Spannungsumlagerung.
Numerische Berechnung (FE-Analyse) nach DIN EN 1997 /
EANG.
Prüffähige Statik beim Prüfingenieur freigabereif
vorlegen.
Übergabe als PDF-Unterlagen an AG
4 Papierexemplare einrechnen(2x Baustelle, 2x
Prüfingenieur)
Menge: 1,000 Psch

**01.04.0030 Standsicherheitsnachweis Leerrohre und Tragsystem**
Statik für Rohrsysteme und Ständersystem.
Nachweis des Auftriebes, Biegeverhaltens und der
Verformung der Leerrohre DN150 und Schutzrohre DN350
unter Belastung aus Flüssigboden und Eigengewicht.
Bemessung des Ständersystems einschließlich
Befestigungen, Kopfplatten, Dübel, Fußkonstruktionen
und Trägerabstände sowie führen aller Nachweise,
Prüffähige Statik beim Prüfingenieur freigabereif
vorlegen.
Übergabe als PDF-Unterlagen an AG.
4 Papierexemplare einrechnen(2x Baustelle, 2x
Prüfingenieur).
Menge: 1,000 Psch

**01.04.0040 Standsicherheit Verfüllwiderlager (Schachtbauwerk)**
Bemessung der Wände an den Tunnelenden als Widerlager
für den Pump- und Schwerkraftversatz.
Nachweis für horizontalen Druck, Pumpdruck,
Temperaturspannungen und dauerhafte Belastungen.
Planung von Bewehrung, Betonzusammensetzung und
Anschlussdetails zum Bestand.
Prüffähige Statik beim Prüfingenieur freigabereif
vorlegen.
Übergabe PDF-Unterlagen.
Papierexemplare 4-fach einrechnen(2x Baustelle, 2x
Prüfingenieur).
Menge: 1,000 Psch

**01.04.0050 Planung Befüll- und Entlüftungsöffnungen**
Planung der vollständigen Einfüll- und
Entlüftungsgeometrie.
Festlegen der Anzahl, Lage, Durchmesser und Ausrüstung
der Öffnungen.
Beinhaltet Kernbohrplan, Standrohre, Dichtungslösungen,
Versatzpacker, Kamerabefahrungsöffnungen,
Drucküberwachungspunkte und Rückbaukonzept.
Grafische Planung in Grundriss und Schnitt.
Plan ist prüfbar und für die Baustelle verbindlich
vorzulegen. Übergabe als PDF-Unterlagen und 2
Papierexemplare an AG.
Menge: 1,000 Psch

**01.04.0060 Planung Abschluss der Verfüllmaßnahme**
Planung aller Tätigkeiten für den Abschluss der
Verfüllung.
Nachweisführung der vollständigen Verfüllung, Konzept
zur Schließung aller Öffnungen, Betonverguss, Rückbau
der Ständer, Verfüllkameradokumentation,
Abschlussmessungen, Oberflächenherstellung und
Freigabeprotokolle.
Plan ist prüfbar und für die Baustelle verbindlich
vorzulegen. Übergabe als PDF-Unterlagen und 2
Papierexemplare an AG.
Menge: 1,000 Psch

#### Abschnitt 01.05 Planungen Abbruch, Entsorgung, Umfeld

**01.05.0010 Abbruchplanung, Abbruchstatik**
Planung sämtlicher Abbrucharbeiten.
Erstellung einer vollständigen Abbruchplanung
einschließlich Abbruchfolge, Sicherungsmaßnahmen,
Standsicherheit des Bestands während des Abbruchs,
Schalungs- oder Abstützkonzept, Verkehrssicherung und
Entsorgungslogistik.
Statische Nachweise für jeden Bauzustand sind
vorzulegen.
Prüffähige Statik beim Prüfingenieur freigabereif
vorlegen.
Übergabe PDF-Unterlagen
Papierexemplare 4-fach einrechnen(2x Baustelle, 2x
Prüfingenieur)
Menge: 1,000 Psch

**01.05.0020 Konzept Entsorgung und Verwertung**
Entsorgungs- und Verwertungskonzept.
Erstellung eines Konzeptes zur getrennten Erfassung,
Sortierung, Deklaration, Transport und
Verwertung/Entsorgung aller Abfallfraktionen (Boden,
Beton, Stahl, Kabel, Holz, Mischabbruch,
Gefahrenstoffe).
Beinhaltet Abfallregister, Flussdiagramm und
Mengengerüst.
Plan ist prüfbar und für die Baustelle verbindlich
vorzulegen. Übergabe als PDF-Unterlagen und 2
Papierexemplare an AG.

Hinweise in der Baubeschreibung beachten.
Menge: 1,000 Psch

**01.05.0030 Register f. nicht gefährl. Abfälle**
Abfallregister für nicht gefährliche Abfälle führen.
Leistung umfasst die Erfüllung der Registerpflicht für
alle nicht gefährlichen Abfälle, die infolge
Verdrängung, fehlender Eignung oder mangels
Wiederverwendungsmöglichkeit nicht innerhalb der
Baustelle verbleiben und bei denen die Führung des
Abfallregisters nicht ausdrücklich erwähnt ist. Mit dem
Lösen bzw. Aufnehmen des Materials geht die
"Sachherrschaft" im Sinne des KrW-AbfG an den AN über.
Der AN handelt als Abfallerzeuger und nimmt alle damit
verbundenen Pflichten wahr, insbesondere die
Registerpflicht. Das Register ist dem AG bis spätestens
zur Schlussabnahme in Papierform zu übergeben.
Pauschale gilt für alle Leistungen des
Leistungsverzeichnisses.
Menge: 1,000 Psch

**01.05.0040 Dokumentation Entsorgung, gefährlicher Abfälle**
Dokumentation Entsorgung, gefährlicher Abfälle
Registerführung gemäß NachwV für alle anfallenden
gefährlichen Abfälle.
Einschl. Beantragung Abfallerzeugernummern und
Entsorgungsnachweise, Abwicklung des eANV und
fachgerechter Führung des Registers.
Das Register ist tagesaktuell zu führen und dient auch
als
Leistungsnachweis bei sämtlichen Rechnungen des AN.
Das Register ist dem AG in Papierform zeitnah,
spätestens zur Abnahme zusätzlich in elektronischer
Form
Excel-Format zu übergeben.
Begleitscheine und Wiegescheine sind lückenlos
beizufügen.
Für geringfügige Abfallmengen muss der Nachweis durch
zertifizierte Einsammler gemäß NachwV erbracht werden.
Boden entsprechend Schadstoffbelastung ( b is Z 2) nach
Wahl des AN verwerten. Boden mit einer
Schadstoffbelastung größer Z2 fachgerecht entsorgen .
Beprobung erfolgt durch AG.

Übernahmescheine und Abfallentsorgungsblätter des AG
sind
lückenlos beizufügen.
Menge: 1,000 Psch

#### Abschnitt 01.06 Genehmigungen und Dokumentation

**01.06.0010 Abstimmungen zu Verkehr und Logistik**
Koordinierung mit Behörden und Betreiber Rasthof.
Durchführen aller erforderlichen Abstimmungen mit
Straßenverkehrsbehörden, Autobahn GmbH, Polizei,
Rasthofbetreiber und Logistikpartnern.
Erforderlich für Verkehrsführung, Transportlogistik,
Zufahrten, Nachtlieferungen, Sperrungen und
Sondertransporte.
Protokollierte Abstimmungen sind vorzulegen.
Menge: 1,000 Psch

**01.06.0020 Abstimmung mit Leitungsträgern**
Koordinierung mit allen Medienbetreibern.
Herbeiführen aller Abstimmungen mit Strom-, Wasser-,
Gas-, Telekommunikations- und sonstigen Netzbetreibern.
Beinhaltet Planauskunft, Bestätigung von
Sicherungsmaßnahmen, Freigaben, Abschaltungen und
Besonderheiten im Bereich
Revisionsschacht/Tunnelzugänge.
Menge: 1,000 Psch

**01.06.0030 Verkehrsrechtliche Anordnungen**
Einholen aller verkehrsrechtlichen Genehmigungen.
Zusammenstellen und Einreichen aller Unterlagen zur
Erlangung der verkehrsrechtlichen Anordnung gemäß StVO,
RSA, ZTV-SA.
Beinhaltet Übergabe der Verkehrszeichenpläne,
Koordination der Genehmigungswege und Dokumentation.
Menge: 4,000 St

**01.06.0040 Vermessungsarbeiten**
Durchführen aller für die Planung und Bauausführung
erforderlichen Vermessungsleistungen.
Dazu gehören das Einmessen als planungsvorbertende
Maßnahme sowie das Vorhalten und Einmessen von Achsen,
Höhen, Baugrenzen, Kabeltrassen, Baugrubenrändern und
Fahrgassen.
Einschließlich Lage- und Höhennachweisen,
Absteckrissen, Kontrollmessungen während der
Bauausführung sowie Dokumentation der Ergebnisse.
Alle Vermessungsdaten sind digital im Format DWG und
PDF an den AG zu übergeben.
Menge: 1,000 Psch

**01.06.0050 Bestandsvermessung, Dokumentationsplan**
Aufmaß und Dokumentation der Bestands- und Bauzustände.
Durchführen einer vollständigen Bestandsvermessung vor
Beginn der Bauarbeiten und nach Abschluss aller
Leistungen.
Erstellen eines Dokumentationskonzeptes, Festlegen von
Plandaten, Struktur der Übergabedateien (DWG, PDF),
Registerführung und Anfertigung der
Schlussdokumentation.
Menge: 1,000 Psch

**01.06.0060 Beweissicherung durchführen**
Beweissicherung des Bestandes im Bereich der
Baustelle und den vom Baubetrieb betroffenen Bereichen
mit Gebäuden, Bauwerken, landwirtschaftlich genutzten
Flächen, Entwässerungseinrichtungen,
Wällen, Banketten, Fahrbahnrändern, Asphaltschichten,
Pflasterungen, Borden u. dgl. durchführen.
Die Beweissicherung ist von einem öffentlich bestellten
und vereidigten Sachverständigen durchzuführen.
Maßnahmen wie der Einsatz einer Kanalkamera, die
Durchführung einer Bauwerksprüfung aus besonderem
Anlass u. dgl. werden gesondert vergütet.
Laufende Kontrollen wie Messprogramme u. dgl., die
die Durchführung der Baumaßnahme begleiten,
werden gesondert vergütet.
Erforderliche Hilfskräfte und Hilfsmittel sind
einzurechnen.
Bestand
Die Beweissicherung besteht aus je einer
Bestandsaufnahme vor Beginn der Arbeiten,
nach Beendigung der Arbeiten sowie
vor und nach den Abbrucharbeiten,
jedoch vor der Abnahme der Baumaßnahme.
Alle Bestandsaufnahmen sind so durchzuführen, dass
Veränderungen am Bestand, die möglicherweise durch die
Baumaßnahme verursacht sind, festgestellt werden
können.
Schäden sind monetär zu bewerten.
Dokumentation in 3-facher Ausfertigung liefern.
Menge: 1,000 Psch

### Bereich 02 Baustellenabwicklung

#### Abschnitt 02.01 Baustelleneinrichtung

**02.01.0020 Baustelleneinrichtung**
Einrichten, Herstellung, Betrieb, laufende Anpassung
und vollständiger Rückbau der Baustelleneinrichtung
einschließlich eines Mischplatzes zur Herstellung von
RSS-Flüssigboden gemäß der Planung aus Position
01.01.0050.
Umfang der Leistungen:

Einrichtung der Baustelleneinrichtung inkl. Container,
WC´s, etc.
Herstellung einer mindestens 25 × 25 m großen,
standsicheren und entwässerungsfähigen Arbeitsfläche
für Mischanlage
Oberbodenabtrag, Herstellung des Planums
Einbau einer Geotextilunterlage GRK3
Einbau einer ca. 30 cm starken RC-Tragschicht bzw.
Schottertrag- oder Frostschutzschicht als Fahr- und
Standfläche
Herstellung aller Zuwegungen, Verkehrsflächen, Lager-
und Aufstellflächen (u._a. für Betonmischer)
einschließlich temporärer Flächenbefestigungen

Mischplatz und technische Einrichtungen:

Errichten der Trockenmischanlage einschließlich aller
erforderlichen Silos (Binder, Compound, Hilfsstoffe)
Anschlüsse für Wasser, Strom und Beleuchtung
Einrichtung eines Absetzbeckens für Spül- und
Waschwasser
Brandschutz- und Sicherheitsausstattung gemäß
Baustellenverordnung

Betrieb und Unterhaltung:

Betrieb, Unterhaltung und laufende Anpassung der
Baustelleneinrichtung an den Baufortschritt über die
gesamte Bauzeit
Reinigung, Instandhaltung, Reparaturen, Umsetzen und
Ergänzen von Baueinrichtungen, Lagerflächen,
Verkehrswegen und Absperrungen
Vorhalten aller erforderlichen Betriebsmittel für einen
sicheren, ordnungsgemäßen und störungsfreien
Baustellenbetrieb

Rückbau und Wiederherstellung:

Rückbau der temporären Flächenbefestigungen
einschließlich Ausbau der Tragschichten
Abfuhr, Materialtransport, fachgerechte Entsorgung und
Rekultivierung
Vollständiger Rückbau aller baulichen und technischen
Einrichtungen, Mischanlage, Container, Leitungen,
Absperrungen, Baustellenwege und Hilfseinrichtungen.
Wiederherstellung des ursprünglichen Geländezustandes.
Übergabe sämtlicher Flächen an den Auftraggeber im
gereinigten und ordnungsgemäßen Zustand

Beschaffung von weiteren Flächen außerhalb des vom AG
gestellten Flächen sind vom AN zu beschaffen und in
diese Position einzukalkulieren.
Menge: 1,000 Psch

**02.01.0030 Verkehrssicherung**
Durchführen sämtlicher Absperr-, Sicherheits- und
Verkehrssicherungsmaßnahmen gemäß Planung aus Position
01.01.0020.
Beinhaltet das Aufstellen, Anpassen, Vorhalten,
Umsetzen und Rückbauen.
Regelmäßige Kontrolle und Dokumentation
der Verkehrssicherung gemäß RSA und StVO.
Menge: 1,000 Psch

#### Abschnitt 02.02 Kabel und Leitungen

**02.02.0010 Durchführung der Kabel- und Leitungssicherung nach Pos. 01.01.0030**
Durchführung der Kabel- und Leitungssicherung nach Pos.
01.01.0030.
Leistung beinhaltet Ortung, Suchschachtung,
Kennzeichnung und alle weiteren Maßnahmen zur Sicherung
aller im Baufeld befindlichen Leitungen.
Einmessung und Übernahme in die Bestandsdokumentation.
Menge: 1,000 Psch

#### Abschnitt 02.03 Vorbereitung Baufeld und Zugänge

**02.03.0010 Rückbau Bauwerksausstattung**
Fachgerechter Rückbau vorhandener Geländer,
abgeschaltete Kabel, Leuchten, Halterungen und
Befestigungselemente, sonstigen Beschilderungen im
Bereich des Tunnels, der Tunnelzugänge. Beinhaltet
Lösen der Befestigungen, Abtransport,Zwischenlagerung
sowie Verschließen verbleibender Öffnungen.
Menge: 1,000 Psch

**02.03.0020 Rückbau Geländer, Stahl, schadstoffh. Besch.**
Demontage von Stahlgeländern oder Stahlbauteilen
mit schadstoffhaltigen Beschichtungen (z. B.
bleihaltige Anstriche).
Beinhaltet Maßnahmen nach TRGS 519/524, Staubbindung,
Verpackung, Kennzeichnung, Transport und
Entsorgung nach Nachweispflicht,
Entsorgung über getrennte Position.
Menge: 1,000 Psch

**02.03.0030 Säuberung des Bauwerks**
Beseitigung von Verschmutzungen und Säuberung des
Bauwerks von innen, als Vorbereitung für die
Verfüllmaßnahme.
Beeinhaltet: Säuberung und Entsorgung angefallen
Materials
Menge: 1,000 Psch

**02.03.0040 Schachtsicherung**
Sicherung der im Tunnel befindlichen Kabelschächte, zur
Absicherung vor dem Einlaufen der Flüssigerde.
Menge: 1,000 Psch

**02.03.0050 Baufeldvorbereitung GOK**
Das Baufeld oberhalb des Tunnels ist entsprechend
vorzubereiten. Schützenswerter Oberboden ist
abzutragen, lagern und für späteren Einbau vorzuhalten.
Geeignetes Material ist Einzubauen inkl Lieferung,
Ausbau und Entsorgung. Bäume und Sträucher im Baufeld
sind zu schützen oder im Absprache mit dem AG zu roden.
Material ist entsprechend zu entsorgen.
Menge: 1,000 Psch

#### Abschnitt 02.04 Revisionsbauwerk West

**02.04.0010 Errichtung Schachtbauwerk West**
Errichtung des Schachtbauwerks West nach Angaben des AG
in der Baubeschreibung und nach Planung aus Pos.
01.02.0020.
Dies beinhaltet Teilabbruch der Tunneldecke, Errichtung
der Fundamente einschl. Erdarbeiten, Herstellung des
Revisionsbauwerks nach statischen und konstruktiven
Erfordernissen, Herstellung der Schachtbodens, Einhub
des Bauwerk, Anschluss an den Bestand, Ausstattung des
Schachtbauwerks inkls Belüftungsrohr, Leiter,
Hinweistafeln etc.
Menge: 1,000 Psch

#### Abschnitt 02.05 Revisionsbauwerk Ost

**02.05.0010 Errichtung Schachtbauwerk Ost**
Errichtung des Schachtbauwerks Ost nach Angaben des AG
in der Baubeschreibung und nach Planung aus Pos.
01.02.0010.
Dies beinhaltet Teilabbruch der Tunneldecke, Errichtung
der Fundamente einschl. Erdarbeiten, Herstellung des
Revisionsbauwerks nach statischen und konstruktiven
Erfordernissen, Herstellung der Schachtbodens, Einhub
des Bauwerk, Anschluss an den Bestand, Ausstattung des
Schachtbauwerks inkls Belüftungsrohr, Leiter,
Hinweistafeln etc.
Menge: 1,000 Psch

#### Abschnitt 02.06 Abbrucharbeiten

**02.06.0010 Abbruch Treppen**
Abbruch der bestehenden Treppenanlagen an den
Zugangsbauwerken Ost und West gemäß Ausführungsplanung.
Die Leistung umfasst:
Abtragen der Treppenläufe
einschließlich Podeste bis zur vorgesehenen
Abbruchkante,
Schneiden oder Abstemmen der Stahlbetonkonstruktion
mittels geeigneter Abbruchgeräte (Abbruchhammer,
Betonfräse, hydraulische Zange),
Herstellen sauberer Anschlussflächen
für den Einbau der neuen Revisionsbauwerke,
Schutz angrenzender Bauteile, Geländer, Beläge und
Installationen,
Beräumung des Abbruchmaterials und Abtransport zur
Lagerfläche
staubarme Ausführung, Sicherung des Arbeitsbereichs,
Absperrungen gemäß RSA 21.
Beeinhaltet außerdem:
Zerschlagen größerer Brocken, Handarbeit in sensiblen
Bereichen, Schutzmaßnahmen für Kabel und Leitungen
sowie Herstellung temporärer Zugänge.
Menge: 65,000 m2

**02.06.0020 Abbruch Bodenbelag**
Abbruch und Aushub des bestehenden Bodenbelages im
Bereich der Zugangsbauwerke Ost und West gemäß
Ausführungsplanung.
Die Leistung umfasst:
Abtragen der Gehwegplatten im Bereich der zu
errichtenden Revisionsbauwerke,
Herstellen sauberer Anschlussflächen
für den Einbau der neuen Revisionsbauwerke,
Schutz angrenzender Bauteile, Schächte, Beläge und
Installationen,
Beräumung des Abbruchmaterials und Abtransport zur
Lagerfläche

Beinhaltet: Handarbeit in sensiblen Bereichen,
Schutzmaßnahmen für Kabel und Leitungen sowie
Herstellung temporärer Zugänge.
Menge: 30,000 m2

**02.06.0030 Abbruch Stahlbetonwände**
Abbruch vorhandener Stahlbetonwände im Bereich des
Personentunnels sowie der Zugangsbauwerke gemäß
Planung.
Die Leistung beinhaltet:
Auftrennen, Sägen oder Stemmen der Stahlbetonbauteile,
Einsatz von Abbruchzangen oder Kleinbaggertechnik,
Sicherung der statischen Restkonstruktion,
Rückbau angrenzender Einbauteile wie Geländer,
Konsolen, Befestigungen,
Schaffung definierter, tragfähiger Anschlussflächen für
Neubauten
Zerschlagen größerer Brocken, Handarbeit in sensiblen
Bereichen,
 Schutz von Kabeln, Leitungen und
Schächten, Zwischenlagerung und Transport auf die
Lagerflächen
Dokumentation der Abbruchgrenzen.
Menge: 45,000 m³

**02.06.0040 Rückbau Abdeckung Lichtschächte**
Rückbau der Abdeckplatten und Glasbestandteile der
Lichtschächte über dem Personentunnel.
Die Leistung umfasst:
Öffnen und Abheben der Stahlbetonabdeckungen unter
Einsatz geeigneter Hebezeuge,
Ausbau der eingelassenen Glasbausteine einschließlich
trennender und losschneidender Arbeiten,
Sichern und Entfernen verbliebener
Befestigungselemente,
Zerschlagen größerer Brocken, Handarbeit in sensiblen
Bereichen,
Schutz von Kabeln, Leitungen und
Schächten
Dokumentation der Abbruchgrenzen.
 Zwischenlagerung und Transport zur Lagerfläche
Schutz vorhandener Fahrbahn, Wege und Grünflächen durch
Unterlagen, Bohlen oder Matten
Menge: 30,000 m²

**02.06.0050 Teilabbruch Wasserleitung**
Abbruch vorhandener Wasserleitung im Bereich der
Treppenanlagen und des Außengeländes.

Die Leistung beinhaltet:
Herstellung von Baugruben und Freilegen der vorhandenen
Leitungen
Absperrung der vorhanden Wasserleitung
Auftrennen der vorhanden Wasserleitung,
Rückbau angrenzender Einbauteile
Entsorgung der anfallenden Rohrleitungen gemäß AVV 17
06 05 (Asbesthaltige Baustoffe).

Beinhaltet Maßnahmen nach TRGS 519, Schutz von Kabeln,
Leitungen und
Schächten, Zwischenlagerung und Transport auf die
Lagerfläche,
Dokumentation der Abbruchgrenzen.
Menge: 30,000 lfm

#### Abschnitt 02.07 Rekultivierung Umfeld

**02.07.0000 sandgeschämmte Schotterdecke**
Herstellen einer sandgeschlämmten Schotterdecke als
wasserabführende Deckschicht im Bereich der
Lichtschächte.
Leistungsumfang:
Profilierung der Tragschicht,
Aufbringen einer dünnen Sandschicht,
Einwässern und Einschlämmen bis zur vollständigen
Füllung der Feinräume,
Endverdichtung und Abnahmeprofil herstellen.
Randanschlüsse sind einzubinden.
Menge: 45,000 m²

**02.07.0010 Geländeregulierung bis T = 1,0 m**
Herstellen der Geländeregulierung im Umfeld der
bisherigen
Bauwerksbereiche einschließlich sämtlicher Erdarbeiten
bis
zu einer maximalen Auftrags- bzw. Abtragsdicke von 1,0
m.
Die Leistung umfasst:
Lösen, Bewegen und Einbauen von Bodenmaterial,
Profilierung und Feinplanum gemäß den Höhenvorgaben der
Ausführungsplanung,
Verdichtung gemäß ZTV E-StB für Oberflächen bis 1,0 m
Tiefe,
Angleichung an vorhandene Geländeformen ohne Stufen und
Setzungskanten.
Einzuarbeiten sind Böden der Klassen Z0 bis Z1.
Materialien, Geräte,
Wasser, Verdichtung, Nachbearbeitung und örtliche
Anpassungen an Leitungen,
Schächte, Oberflächenbefestigungen und sonstige
Einbauten sind einzurechnen.
Menge: 300,000 m²

**02.07.0020 Herstellung Leitungszonen**
Herstellen der Leitungszonen nach DIN 1997-1, DIN EN
1610 und ZTV A-StB.
Umfasst:
Bettungsschicht aus Sand bzw. gesiebtem Feinmaterial,
seitliche Einhüllung und Abdeckung der Leitungen mit
geeigneten Materialklassen,
Verdichtung mit angepassten Geräten,
Schutz vor mechanischer Beschädigung.
Leistungen gelten für Stromkabel, Steuerleitungen,
Schutzrohre sowie alle sonstigen Medienleitunge
im Umfeld der Rekultivierung.
Menge: 81,000 lfm

**02.07.0030 Verlegung Trassenbänder**
Liefern und Verlegen von Trassenwarnbändern
entsprechend
den Anforderungen der Spartenbetreiber sowie DIN 54841.
Umfasst die Verlegung über der Leitungszon
mit durchgehender Kennzeichnung des Verlaufs.
Einzuarbeiten sind Warnbänder für Strom,
Steuerkabel und sonstige Medienleitungen.
Material, Zuschnitt, Überlappungen,
Fixierung und Dokumentation sind enthalten.
Menge: 81,000 lfm

**02.07.0040 Tragschichten nach ZTVT oder TL-SoB bis d = 35 cm**
Herstellen von Tragschichten unter Verkehrs- oder
Gehwegbereichen
gemäß ZTVT / TL-SoB in einer Dicke bis 35 cm.
Umfasst:
Lieferung und Einbau von Schottertragschichten,
Lagenweiser Einbau und Verdichtung nach TP BF-StB,
Ebenheit und Profilierung für spätere Beläge oder
Oberbodenschichten.
Die Qualität ist entsprechend Belastungsklasse der
Rasthofanlage herzustellen.
Menge: 360,000 m²

**02.07.0050 Borde, Hochbord, Tiefbord als Ergänzung oder Wiedereinbau**
Liefern und Setzen oder Wiederverwenden vorhandener
Borde (Hochbord,
Tiefbord) entsprechend der örtlichen Randbefestigungen.
Umfasst:
Setzen in Bettung,
Hinterfüllen und Verdichten,
Herstellung der notwendigen Übergänge,
Wiederherstellung vorhandener Linienführung.
Beschädigte Borde sind auszutauschen.
Menge: 10,000 lfm

**02.07.0060 Kleinpflaster**
Liefern und Einbauen von Kleinpflaster in
vorhandenen Pflasterflächen oder als Ergänzungsbereich.
Inkl. erforderlicher Bettung, Randfixierung,
Verdichtung und Abstreuen.
Pflasterart, Format, Verband und Farbe sind gemäß
Bestand herzustellen.
Reprofilierung angrenzender Flächen ist einzurechnen.
Menge: 40,000 m²

**02.07.0070 Oberbodenauftrag**
Liefern, Einbauen und Feinplanieren von gesiebtem
Oberboden gemäß DIN 18915 in einer Schichtdicke
entsprechend der Ausführungsplanung.
Enthalten ist:
Abziehen,
Feinplanum,
Herstellung der Saatbettqualität,
Anpassung an Wege, Schächte, Zaunanlagen.
Menge: 300,000 m²

**02.07.0080 Rasenansaat**
Herstellen einer Rasenfläche nach DIN 18917.
Umfasst:
Saatgut ohne Entmischung ausbringen, einarbeiten und
andrücken
Einbringen von Saatgut RSM Regio aus UG 14  "Fränkische
Alb", Saatgutmenge = 7g/m²
Feinplanunm herstellen
Wässern und Nachbehandlung
Schutz gegen Austrocknung und Vogelfraß.
Die Leistung inkludiert eine 6-wöchige Nachbetreuung.
Menge: 300,000 m²

**02.07.0090 Schild aufstellen für Leitungen und Zugänge**
Herstellen, Liefern und Setzen von Hinweisschildern für
Leitungen, Kabeltrassen, Schachtbauwerke und Zugänge
nach der jeweiligen DIN.
Umfasst:
Mast, Fundament, Befestigung, Beschriftung,
Montage an der festgelegten Position,
Dokumentation im Leitungsbestandsplan.
Schilder sind UV- und witterungsbeständig nach DIN
67520 auszuführen.
Menge: 5,000 St

#### Abschnitt 02.08 Umverlegung Wasserleitung

**02.08.0010 Anschluss Wasserleitung**
Anschluss der Wasserleitung an den Bestand gemäß
Planung des AN.
Maßnahmen nach TRGS 519 sind nach Anforderung
vorzunehmen.
Funktionalität ist geschuldet.
Menge: 1,000 Psch

**02.08.0020 Verlegung Wasserleitung DN100**
Herstellen von Wasserleitung DN 100
Umfasst:
Verlegen durch das Schutzrohr
Abdichtung der Durchführungen im Revisionsbauwerk,
Weiterführen der Leitung bis auf Anschlussebene gemaß
Planung aus Pos.01.03.0010.
Menge: 130,000 lfm

**02.08.0030 Einbau Oberflurhydrant**
Umbau des bestehenden UfH in einen OfH auf Jura Ost
gemäß freigegebner Planung aus Pos. 01.03.0010.
Beeinhaltet Gesamtumfang aller damit verbundenen
Arbeiten.
Funktionalität ist geschuldet.
Menge: 1,000 Psch

### Bereich 03 Flüssigbodenversatz Personentunnel

#### Abschnitt 03.01 Vorbereitung Flüssigbodentechnologie

**03.01.0010 Probenahme und Probentransport Grundmaterial**
Durchführen der Probenahme des beigestellten
Grundmaterials
(Aushubböden der Klassen Z0-Z1 gemäß Bodenschutzrecht)
entsprechend TR Flüssigboden, DIN 18196 und DIN EN ISO
22475.

Umfasst:
Entnahme repräsentativer Mischproben aus dem
vorgesehenen Grundmaterial,
Dokumentation der Probenahme (Ort, Tiefe,
Materialbeschreibung, Feuchte, Schichtung),
Verpackung, Kennzeichnung und Versiegelung der Proben
gemäß LAGA PN 98,
Transport der Proben zum zuständigen Labor
(Eignungsprüfung / Rezepturentwicklung),
Protokollierung im Qualitätssicherungsplan (QSP).
Die Probenahme erfolgt ausschließlich durch
qualifiziertes Personal
mit nachgewiesener Fachkunde Flüssigboden (z.B:
FIFB/Flüssigbodenakademie o. glw.).
Alle Geräte, Arbeitsmittel, Wege, Protokolle und
Transportkosten sind eingeschlossen.
Menge: 14,000 St

**03.01.0020 Rezepturerstellung, Eignungsuntersuchung, QSP**
Erstellen der vollständigen Rezeptur für
RSS-Flüssigboden auf Basis
des beigestellten Grundmaterials, einschließlich aller
erforderlichen Eignungsuntersuchungen im Labor.
Umfasst:
Sieblinienbestimmung, Feinanteilsanalyse, Wassergehalt,
Dichte, organische Bestandteile,
Herstellung von Laboransätzen für RSS-Flüssigboden,
Untersuchung der Ausbreitmaßklassen, Pumpfähigkeit,
Dichte, Penetrationswiderstand,
Bestimmung der einaxialen Druckfestigkeit für 3/7/28/56
Tage,
Prüfung Hohlraumstabilität, Volumenänderung,
Eignung als druckloser und druckbeaufschlagter Versatz,
Ableitung der finalen Rezeptur einschließlich:
erforderlicher Wassermenge,
Compoundanteil (FBC),
Zement CEM I 42,5 R,
Zuschlag Kalk (Weißfeinkalk).
Weiterhin zu erstellen:
vollständiger Qualitätssicherungsplan (QSP) nach TR
Flüssigboden Kapitel 9,
Festlegung aller Prüf- und Kontrollpunkte,
Lieferkettendokumentation aller Komponenten.
Lieferung aller Laborberichte, Rezepturblätter,
Prüfzeugnisse und digitaler QSP-Dokumentation.
Die Leistung umfasst sämtliche Labor-, Analyse- und
Dokumentationskosten.
Menge: 1,000 Psch

**03.01.0030 Organisation FÜ und EÜ auf der Baustelle**
Einrichten und Organisieren der Eigenüberwachung (EÜ)
und der Fremdüberwachung (FÜ) entsprechend TR
Flüssigboden.
Umfasst:
Aufbau der EÜ-Struktur des Auftragnehmers, inklusive
benannter QS-Verantwortlicher,
Abstimmung mit der autorisierten FÜ-Stelle des AG,
Einrichtung von Kontrollpunkten für:
Ausbreitmaß,
Feuchte,
Penetrationswiderstand,
pH-Wert,
Dichte,
Prüfung der Mischung im Fahrmischer,
Kontrolle der Mengenzugaben pro Charge,
Organisation der Protokollierung im QSP,Einrichten der
Dokumentationsstelle auf der Baustelle,Bereitstellung
der Software (falls verwendet) für IT-Freigaben (z. B.
Vitoskop-Daten).Alle Verwaltungskosten, Protokolle,
interne Abstimmungen, Übergabegespräche und
QS-Unterlagen sind inbegriffen.
Menge: 1,000 Psch

#### Abschnitt 03.02 Zwischenlager und -transport

**03.02.0010 Zwischenlager errichten**
Herstellen eines Bodenlagers zur Zwischenlagerung von
Bodenmaterial aus dem Gewinnungs- und Rückbaubereich.
Umfasst:
Auswahl und Herrichten der Lagerfläche,
Planieren, Verdichten und Befestigen der
Lagerfläche (mind. 30 cm Tragdeckschicht oder
gleichwertige Befestigung),
Einbau einer Geotextilunterlage zur Trennung und
Sicherung gegen Durchmischung,
Errichten von seitlichen Begrenzungen (z. B. L-Steine,
Erdwälle, Schüttkanten),
Herstellen von Zu- und Abfahrten,
Entwässerungsmaßnahmen zur sicheren Führung von
Niederschlagswasser,
Kennzeichnung und Beschilderung gemäß
Baustellenordnung,
Einrichtung eines gesonderten Bereichs für
Z0-Oberbodenlager gemäß Vorgabe des AG.
Alle Arbeiten inkl. Baustelleneinrichtung, Maschinen,
Geräte, Dokumentation und Sicherheitsmaßnahmen.
Menge: 400,000 m²

**03.02.0020 Zwischenlager unterhalten, betreiben, anpassen**
Unterhalten und Betreiben des eingerichteten
Zwischenlagers während der gesamten Bauzeit.
Umfasst:
laufendes Verdichten, Nachprofilieren und Planieren,
Anpassen des Lagerbereichs an den Baufortschritt
(Vergrößerung, Umsetzen von Lagerbereichen),
Separieren und Kennzeichnen unterschiedlicher
Bodenklassen (Z0-Z3 bzw. BM-0-BM-3),
Sicherstellen der Standsicherheit der Lagerkanten,
Staubschutzmaßnahmen, Bewässerung bei Trockenheit,
Winterdienst und Witterungsschutzmaßnahmen,
insbesondere Schutz des Oberbodens.
Sämtliche notwendigen Aufwendungen, Geräte,
Kontrollgänge und Dokumentationen sind enthalten.
Menge: 8,000 Wo

**03.02.0030 Zwischenlager zurückbauen, Fl. übergeben**
Rückbau des eingerichteten Bodenlagers nach Abschluss
der Baumaßnahme.
Umfasst:
Aufnahme der Schüttkanten, Trennung und Abfuhr des
Lageraufbaus,
Entfernen der Geotextile und tragfähigen Schichten,
Wiedereinbau oder Entsorgung gemäß Abfalltrennung,
Feinplanum der Fläche,
Hinterlassen der Fläche in einem sauberen und
geordneten Zustand gemäß Vorgabe des Auftraggebers.
Die Fläche ist gekehrtund in ihrer ursprünglichen Form
(oder gemäß Vorgabe des AG) zurückzugeben.
Menge: 400,000 m²

#### Abschnitt 03.03 Mischplatz Flüssigboden

**03.03.0010 Mischplatz unterhalten, betreiben, anpassen**
Unterhalten, Betreiben und Anpassen des eingerichteten
und vom AG freigegebenen Mischplatzes während der
gesamten Flüssigbodenherstellung.
Umfasst:
Betrieb und regelmäßige Wartung der Trockenmischanlage,
Kontrolle und Dokumentation der Wasserzugaben und
Rezepturbestandteile,
laufende Reparaturen und Instandsetzungen der Verkehrs-
und Arbeitsflächen,
Reinigung, Auskehren und Entfernen von
Überschussmaterial,
Festhalten sämtlicher Betriebsparameter im QS-System,
Winterdienst und Witterungsschutzmaßnahmen,
qualifiziertes Bedienpersonal entsprechend TR
Flüssigboden sowie Einweisung der Fahrmischerfahrer.
Alle Kosten für Energie, Wasser, Beleuchtung,
Kontrolle, Überwachung und Kleinmaterial sind
enthalten.
Menge: 1,000 Psch

#### Abschnitt 03.04 Vorbereitung Flüssigbodenversatz

**03.04.0010 Befüll-Entl. / Festlegung und Einmessung**
Festlegen, Abstecken und höhenmäßiges Einmessen aller
Einfüll- und Entlüftungspunkte nach Verfüllplan des
Auftragnehmers.
Dazu gehören:
Abstecken der Baugrubenstandorte,
Einmessen der Öffnungsachsen, Höhenlagen und Abstände,
Erstellen eines Einmessprotokolls,
Dokumentation für den späteren Einbau der Standrohre,
Füllstutzen und Entlüftungsleitungen.
Sämtliche notwendigen Aufwendungen wie
Vermessungsgerät,
Vermessungspersonal, Markierungen,
Abgleiche mit Bestandplänen und Fachplanung sind
enthalten.
Menge: 12,000 St

**03.04.0020 Befüll-Entl. / Baugruben, Verbau, Absperrung**
Herstellen der punktuellen Baugruben zur Erstellung der
Befüll- und Entlüftungsöffnungen über den
Tunnelbauwerken.
Umfasst:
Aushub bis Oberkante Tunneldecke unter Berücksichtigung
der jeweiligen Gegebenheiten( Erdüberschüttung,
Asphaltdecke etc.)
Einbau eines für Kleinstbaugruben geeigneten Verbaus
(z. B. Verbaubox, Holz-/Stahlsystem),
standsichere Ausbildung nach DIN 4124,
Absperren, Kennzeichnen und Sichern der
Baugrubenbereiche.
Verbau und Absperrung sind bis zur vollständigen
Fertigstellung
der Verfüllungen vorzuhalten. Rückbau ist in separater
Position geregelt.
Menge: 12,000 St

**03.04.0030 Befüll-Entl. / Verkehrssicherung**
Einrichten, Betreiben und Rückbau der Verkehrssicherung
im Bereich
der Befüll- und Entlüftungsöffnungen einschließlich
aller
Übergänge über Parkplatzflächen, Fahrgassen
und Fußwege des Rasthofs.
Dazu gehören:
Aufstellen von Verkehrszeichen nach RSA,
Absperrungen, Leitbaken, Beleuchtung,
Fußgängersicherungen,
Kennzeichnung von Gefahrenstellen,
Erstellen eines Verkehrszeichenplans.
Unterhaltung der Sicherung bis zum Rückbau sämtlicher
Baubereiche.
Menge: 12,000 St

**03.04.0040 Befüll-Entl. / Kernbohrungen**
Herstellen von Kernbohrungen in der Tunneldecke zur
Erstellung der Befüll- und Entlüftungsöffnungen.
Durchmesser gemäß Verfüllplanung (Ausgangswert DN 350).
Leistung umfasst:
Bohrgerät, Bohrkerne entnehmen und sichern,
Reinigen der Bohrflächen,
Bereitstellen der Öffnungen für Standrohre oder
Füllstutzen,
Abtransport und Entsorgung oder Dokumentation der
Bohrkerne.
Samtliche dafür notwendigen Aufwendungen, Bohrstatik
und Wasserversorgung sind enthalten.
Menge: 12,000 St

**03.04.0050 Befüll-Entl. / Füllstutzen Gravitationsversatz**
Liefern und Einbauen von Füllstutzen für den
Gravitationsversatz
an den hergestellten Kernbohrungen gemäß Verfüllplan.
Der Füllstutzen umfasst:
vertikales Rohrstück mit umlaufendem Dichtsystem,
Anschlussflansch für Schüttrutschen,
Abdichtung gegen die Betonöffnung,
Sicherung gegen Verschieben beim Einbau.
Montage in der Baugrube einschließlich aller
Dichtstoffe und Befestigungsmaterialien.
Menge: 12,000 St

**03.04.0060 Befüll-Entl. / Füllstutzen Pumpversatz**
Liefern und Montieren eines druckfesten
Pumpfüllstutzens
mit seitlichem Einlassventil für den Pumpversatz.
Umfasst:
Einfüllzylinder,
Bodenrohr DN definiert mit Dichtmanschette,
Anschlusskupplung für Pumpenschlauch,
Befestigungssystem zur Übertragung des Pumpdrucks (1-4
bar),
Möglichkeit zur Auflast (z. B. Baggerarm).
Die Konstruktion ist druckdicht auszuführen und auf den
Verfüllplan abzustimmen.
Menge: 12,000 St

**03.04.0070 Befüll-Entl. / Wetterrohre (Entlüftung)**
Liefern und Einbauen von Wetter-/Entlüftungsrohren über
Kernbohrungen zur Luftabführung während der Verdämmung.
Umfasst:
Standrohr aus Stahl oder HDPE,
Abdichtung zum Beton (nicht druckhaltend),
Sicherung gegen Herausziehen,
sichtbare Kennzeichnung,
Vorbereitung für Vitoskop-Einführung.
Rohr muss ausreichend Querschnitt für Luftströmung und
potenziellen Materialaustritt besitzen.
Menge: 12,000 St

**03.04.0080 Befüll-Entl. / Versatzpacker**
Liefern und Einbauen von Versatzpackern zur Abdichtung
der
Einfüllöffnungen während der Pumpverfüllung.
Packer bestehen aus einem elastischen, druckdichten
System mit Aufweitung zur Öffnung und seitlichem
Absperrventil.
Alle Montagen, Prüfungen, Abdichtungen
und Anschlüsse sind enthalten.
Menge: 12,000 St

**03.04.0090 Einbau Ständersystem, Leitungen je Querschnitt**
Liefern und Montieren des Ständersystems zur Aufnahme
von
Schutz- und Leerrohren innerhalb des Personentunnels
vor der Flüssigbodenverfüllung.
Das System besteht aus:
Horizontalträgern HEA/HEB (Verfüllplanung),
Vertikalträgern mit Kopfplatten,
Befestigung mittels Edelstahlankern (min. M8, 4 Stück
pro Platte),
Auftriebssicherung der Leitungen
(Durchbiegungsbegrenzung L/100).
Die Ständer sind so anzuordnen, dass zwei Verlegeebenen
entstehen:
obere Ebene links: DN 300 Schutzrohre
Ebene rechts: DN 150 und DN200 Leerrohre
Enthalten: Bohren, Setzen der Dübel, Ausrichten,
Vermessen,
Herstellung der Aufstandsflächen (z. B. C25/30),
Montage aller Bauteile.
Menge: 96,000 lfm

**03.04.0100 Einbau Leerrohre DN 150 HDPE**
Liefern und Einbauen von HDPE-Leerrohren DN 150
nach DIN EN 12201 zur späteren Kabelbelegung.
Einbau umfasst:
Ablängen, Verlegen in der oberen Ständerebene,
Fixieren im Ständersystem,
Durchführung durch Revisionsbauwerk mittels
Mauerdurchführungen,
Endkappe druckdicht.
Rohre sind auftriebssicher und schubsicher im System zu
befestigen.
Menge: 768,000 lfm

**03.04.0110 Einbau Leerrohre DN 200 HDPE**
Liefern und Einbauen von HDPE-Leerrohren DN 200
nach DIN EN 12201 zur späteren Kabelbelegung.
Einbau umfasst:
Ablängen, Verlegen in der oberen Ständerebene,
Fixieren im Ständersystem,
Durchführung durch Revisionsbauwerk mittels
Mauerdurchführungen,
Endkappe druckdicht.
Rohre sind auftriebssicher und schubsicher im System zu
befestigen.
Menge: 384,000 lfm

**03.04.0120 Einbau Schutzrohre DN 300 HDPE**
Liefern und Einbauen von
HDPE-Schutzrohren DN 300 zur Aufnahme späterer
Wasserleitungen.
Umfasst:
Verlegen in der unteren Ständerebene,
Fixieren per Edelstahlbügeln und Trägersystem,
Abdichtung der Durchführungen im Revisionsbauwerk,
Endstück mit druckdichter Kappe.
Rohre sind auftriebssicher und schubsicher im System zu
befestigen.
Menge: 288,000 lfm

**03.04.0130 Einbau Mauerdurchführungen DA 315**
Herstellen der Mauerdurchführungen
zur Aufnahme der Leerrohre DN 300.
Umfasst:
Öffnung, Einsetzen
Faserzementrohr DN größer als Nutzrohr,
Einmörteln bzw. Abdichten,
Abdichtung und Lage nach Fachplanung AN nach Freigabe
durch AG.
Vorbereitung zum Anschluss der Schutzrohre DN 300.
Menge: 6,000 St

**03.04.0140 Einbau Mauerdurchführungen DA 210**
Herstellen der Mauerdurchführungen
zur Aufnahme der Leerrohre DN 300.
Umfasst:
Öffnung, Einsetzen
Faserzementrohr DN größer als Nutzrohr,
Einmörteln bzw. Abdichten,
Abdichtung und Lage nach Fachplanung AN nach Freigabe
durch AG.
Menge: 8,000 St

**03.04.0150 Einbau Mauerdurchführungen DA 110**
Herstellen der Mauerdurchführungen DA 110
zur Aufnahme der Leerrohre DN 100 HDPE auf der
gegenüberliegenden Schachtseite.
Umfasst:
Öffnung, Einsetzen
Faserzementrohr DN größer als Nutzrohr,
Einmörteln bzw. Abdichten,
Abdichtung und Lage nach Fachplanung AN nach Freigabe
durch AG
Menge: 1,000 St

**03.04.0160 Einbau Mauerdurchführungen DA160**
Herstellen der Mauerdurchführungen DA 160
zur Aufnahme der Leerrohre DN 150 HDPE.
Umfasst:
Öffnung, Einsetzen
Faserzementrohr DN größer als Nutzrohr,
Einmörteln bzw. Abdichten,
Abdichtung und Lage nach Fachplanung AN nach Freigabe
durch AG.
Menge: 12,000 St

**03.04.0170 Einbau Kappen gegenüberliegende Seite Schacht**
Einbau und Herstellen von Öffnungskappen für die
gegenüberliegende Seite des Schachtes(tunnelabgewanten
Seite) zur Sicherung gegen Einlaufen des Flüssigbodens
und möglichen Durchführung von Leitungen zum späteren
Zeitpunkt.
Menge: 24,000 St

#### Abschnitt 03.05 Durchführung Flüssigbodenversatz

**03.05.0010 Mobilisieren und Demobilisieren der Geräte für Gravitationsversatz**
Bereitstellen, Transportieren, Aufstellen und
Anschließen aller
technischen Geräte für die Herstellung und den Einbau
des
Flüssigbodens im Gravitationsversatz gemäß Technischer
Richtlinie Flüssigboden.
Hierzu gehören insbesondere: Trockenmischanlage,
Separations- und
Aufbereitungsgeräte, Bereitstellungscontainer,
Pumptechnik für Zusatzmittel, Schüttrutschen,
Rutschenverlängerungen, Versorgungsleitungen,
Wasseranschlüsse, Wiegetechnik, Kontrollgeräte für
Ausbreitmaß und Penetrationswiderstand.
Nach Abschluss der Arbeiten vollständige Demontage,
Reinigung, Rückbau und Abtransport aller temporären
Einrichtungen einschließlich Wiederherstellung der
Aufstellflächen.
Sämtliche notwendigen Aufwendungen, Logistik und
Baustelleneinweisung sind im Einheitspreis enthalten.
Menge: 1,000 Psch

**03.05.0020 Mobilisieren und Demobilisieren der Geräte für Pumpversatz**
Mobilisierung, Installation, Justierung und Prüfläufe
der Pumptechnik
zur Druckverfüllung des Personentunnels.
Umfasst: Hochleistungs-Pumpaggregate (mind. 50 m³/h),
Druckleitungen,
Kupplungssysteme, Füllzylinder, Standrohre,
Absperrventile,
Drucküberwachungssysteme, Sensorik zur
Temperaturüberwachung,
Beschwerungssysteme für Einfüllöffnungen,
Entlüftungsleitungen und Sicherheitstechnik.
Nach Fertigstellung Demobilisierung inklusive
gründlicher
Reinigung, sachgerechter Spülung, Abtransport und
ordnungsgemäßer Wiederherstellung der betroffenen
Flächen.
Menge: 1,000 Psch

**03.05.0030 Aufbereitung Grundmaterial (Homogenisieren)**
Fördern und aufbereiten des vom Auftraggeber
bereitgestellten Grundmaterials
(mittelsandig-feinsandiger Boden mit geringem
Schluffanteil) durch
Separieren, Homogenisieren und Aktivieren gemäß TR
Flüssigboden 2.5.0.2.
Das Grundmaterial ist mittels Schaufel-, Scheiben- oder
Walzenseparator aufzubereiten, Fremdbestandteile > 25
mm sind abzusondern.
Natürlicher Wassergehalt ist arbeitstäglich zu
bestimmen.
Bereitstellung und Dokumentation gemäß QSP.
Enthalten: Umschlagen, Separieren, Homogenisieren,
Beschicken der Trockenmischanlage,
Dokumentation der gelieferten Mengen.
Menge: 1500,000 m³

**03.05.0040 Fördern und Verbringen von Bergematerial (ausgesiebt)**
Aufnehmen, Verladen und Transportieren des ausgesiebten
Grobmaterials (> 25 mm) aus der
Grundmaterialaufbereitung.
Umfasst: Separieren, Abtransportieren, Einbau in
Zwischenlager
oder Entsorgung gemäß Vorgaben des Auftraggebers.
Dokumentation mittels Wiegeschein oder Lieferschein.
Sämtliche notwendigen Aufwendungen sind enthalten.
Menge: 14,000 t

**03.05.0050 Herstellen und Einbauen Gemisch 1 (Gravitationversatz)**
Herstellen einer fließfähigen, pastösen
Flüssigbodenmischung
emäß Rezeptur (Gemisch 1 - Freigefälleversatz) und
Einbau
über Schüttrutschen oder direkte Aufgabe in die oberen
Bauwerksöffnungen (Lichtschächte, Deckenöffnungen) und
Umfeldbereiche (T>1m).
Einbauzeit max. 90 Minuten ab Mischbeginn.
Umfasst:
Dosierung von Grundmaterial, Compound, Wasser,
Zement/Kalk gemäß Rezeptur
Mischen in der Trocken- und Nassmischanlage
Qualitätskontrollen (Ausbreitmaß 55-60 cm, Feuchte,
Penetration)
Einbringen in den Hohlraum ohne Pumpdruck
Beobachtung des Ausbreitverhaltens
(Schwerkraftausbreitung 15-20°)
Dokumentation der Charge im QSP
Einheitspreis schließt alle Zusatzstoffe, Hilfsmittel
und Technik ein.
Menge: 850,000 m³

**03.05.0060 Herstellen und Einbauen Gemisch 2 (Pumpversatz)**
Herstellung einer pumpfähigen Flüssigbodenmischung
gemäß
spezifizierter Rezeptur (Gemisch 2 - Pumpversatz) und
Pumpverfüllung über Einfüllöffnungen mittels
Druckverfüllung (1-4 bar).
Einbauzeit max. 90 Minuten ab Mischbeginn.
Enthalten:
Herstellung der Rezeptur in Nassmischtechnik
Übergabe in Pumpenvorlagebehälter
Pumpförderung bis zu den Einfüllpunkten
Druckgesteuerte Verdämmung bis unter die Firste
Überwachung der Entlüftungen (Austritt an allen
Entlüftungsöffnungen)
Temperaturmonitoring gemäß TR Flüssigboden
Dokumentation aller Einbauchargen
Die Leistung umfasst sämtliche Hilfsstoffe, Energie,
Bedienpersonal, Sensorik.
Menge: 670,000 m³

**03.05.0070 Abziehen und Glätten von Flächen, Verbringen**
Abziehen, Glätten und Verarbeiten von
Flüssigbodenoberflächen
innerhalb der Bauwerksbereiche, z. B. oberhalb der
Zugangsbauwerke oder in lokal horizontalen Zonen der
Tunnelsohle.
Sämtliche notwendigen Aufwendungen wie Werkzeug,
Arbeitsbühnen
und Schutzmaßnahmen sind einzurechnen.
Menge: 174,000 m²

**03.05.0080 Flüssigboden-Compound (FBC)**
Liefern und bereitstellen von Flüssigboden-Compound
gemäß
Rezepturspezifikation des Fachplaners Flüssigboden
(FIFB).
Compound muss TR-zulässig sein, definierte
Reaktionszeiten
ermöglichen und eine stabile Silikatkristallisation
ohne
Späterschwindung gewährleisten.
Lieferung erfolgt mit Chargennachweis
sowie Eignungs- und Prüfzeugnissen.
Menge: 42,880 t

**03.05.0090 Zement CEM I - 42,5 R**
Liefern und bereitstellen von Zement CEM I 42,5 R gemäß
DIN EN 197-1.
Der Zement dient als Festigkeitsträger im Flüssigboden,
Masseanteil gemäß Rezeptur.
Lieferung mit Werkszertifikat, Transport im Silo
oder Big Bag, einschließlich sämtlicher notwendigen
Aufwendungen.
Menge: 25,728 t

**03.05.0100 Kalk, Weißfeinkalk**
Liefern und bereitstellen von ungelöschtem Weißfeinkalk
(CL 90-Q), DIN EN 459-1, zur Reaktion mit Bodenanteilen
und zur Einstellung der technologischen Eigenschaften
des Flüssigbodens.
Dazugehörige Prüfzeugnisse sind beizulegen.
Menge: 17,420 t

**03.05.0110 Wasser (Trinkwasserqualität)**
Liefern bzw. Bereitstellen von Wasser entsprechend
Trinkwasserqualität
gemäß DIN 2000 zur Herstellung des Flüssigbodens.
Wasserzugabe nach Rezeptur und arbeitstäglicher
Feuchtebestimmung des Grundmaterials.
Mengen sind täglich zu dokumentieren.
Menge: 202,800 m³

**03.05.0120 Entsorgen Überschuss- und Spülwasser**
Aufnehmen, Sammeln, Zwischenlagern und Entsorgen von
Spül- und Überschusswasser aus Mischanlage und
Pumpentechnik.
Spülwasser darf nicht wieder in den Flüssigbodenprozess
gelangen (TR-Konformität).
Entsorgung gemäß Abfallcode AVV 16 10 02 bzw.
Anlagevorgaben.
Nachweis durch Wiegeschein/EVN.
Menge: 133,980 m³

**03.05.0130 Aufnehmen und Verbringen von Überschussmaterial (Überlaufgut, Geklümp)**
Aufnehmen, Separieren, Abtransportieren und
fachgerechtes
Entsorgen oder Zwischenlagern von Überschussmaterial,
nicht pumpfähigem Material ("Geklümp"), Restmengen aus
Mischanlage oder Überlaufflächen.
Einschließlich Sortierung, Dokumentation,
Transport und Nachweis gemäß AVV.
Menge: 42,210 t

**03.05.0140 Videospektroskopie**
Durchführen der Videospektroskopie (Vitoskopie) zur
Überprüfung der hohlraumfreien Verfüllung aller
Tunnelbereiche.
Umfasst: Einführen der Kamera über
Entlüftungsöffnungen,
Aufzeichnung aller Abschnitte, Erstellen eines
Prüfberichts,
digitale Videodokumentation, Beleuchtungseinrichtungen
und Zugangssicherung.
Dokumentation ist dem Bauherrn vollständig zu
übergeben.
Menge: 1,000 Psch

**03.05.0150 EÜ Prüftage vor Ort**
Durchführen aller im QSP festgelegten
Eigenüberwachungsmaßnahmen
gemäß TR Flüssigboden, einschließlich
Ausbreitmaßprüfung,
Feuchtebestimmung, Penetrationsprüfung, pH-Wert,
Wichte.
Enthält Prüfpersonal, Messgeräte, Protokolle,
Kalibrierung und Bericht.
Abrechnung als Prüftag.
Menge: 5,000 d

**03.05.0160 FÜ Prüftage vor Ort**
Durchführung der Fremdüberwachung durch eine
akkreditierte Prüfstelle gemäß TR Flüssigboden.
Beinhaltet: Stichprobenkontrollen, Baustellenbesuche,
Prüfprotokolle, Kontrollprüfungen und Freigaben.
Abrechnung als Prüftag.
Menge: 3,000 d

**03.05.0170 EÜ - Probenahmen und Laborprüfungen**
Eigenüberwachende Probenahme und Laborprüfung gemäß
QSP.
Proben: Frischproben, Festigkeitsproben (7/28/56 Tage),
Rückstellproben, Prüfungen auf Eignung und
Rezepturkonformität.
Prüfungen umfassen: Druckfestigkeit, Feuchte,
Ausbreitmaß, Penetration, chemische Parameter.
Alle Probenbehälter, Transport und Laborleistungen sind
enthalten.
Abrechnung als ein probenumfang nach QSP, 1 Charge
Menge: 5,000 St

**03.05.0180 FÜ - Probenahmen und Laborprüfungen**
Fremdüberwachte Probenahmen und Laborprüfungen durch
eine autorisierte Prüfstelle.
Beinhaltet: Kontroll-  und Abnahmeprüfungen,
Vergleichsproben,
Druckfestigkeit, Eluatprüfungen, Analyse gemäß TR und
QSP.
Laborbericht ist Teil der Gesamtdokumentation.
Menge: 3,000 St

#### Abschnitt 03.06 Abschluss Flüssigbodenversatz

**03.06.0010 Verschließen Öffnungen (Befüllung und Entlüftung)**
Verschließen aller Öffnungen nach Abschluss der
Flüssigbodenverfüllung.
Verschließen sämtlicher Befüll- und
Entlüftungsöffnungen in der
Tunneldecke und den Zugangsbauwerken nach vollständiger
und
nachgewiesener Verfüllung des Personentunnels.
Die Leistung umfasst:
Rückbau der Einfüllzylinder, Standrohre und
Entlüftungsrohre,
Reinigen der Öffnungen,
Herstellen des Verschlusses mit Beton C25/30 oder
entsprechend der Fachplanung,
Oberflächenangleichung an die vorhandene Konstruktion
(möglw. Asphalt),
Sicherung der Baustelle während der Arbeiten,
Herstellung der Endplanie in den Baugrubenbereichen
Der Betonverschluss ist lagenweise einzubringen, zu
verdichten und nachbehandelt auszubilden.
Sämtliche notwendigen Aufwendungen wie
Gerüststellungen, Kleinmaterialien, Transport,
Hilfsstoffe und Entsorgung von Restmaterialien sind
enthalten.
Menge: 12,000 St

**03.06.0020 Rückbau Baugrubensicherungen und Absperrungen**
Rückbau aller temporären Sicherungen und
Absperreinrichtungen.
Rückbauen, Aufnehmen und Abtransportieren sämtlicher
während der
Baumaßnahme errichteter Baugrubensicherungen,
Absperrungen,
Verbauten, Standverbauten, Geländersicherungen,
Schachtverbauten,
Verkehrssicherungseinrichtungen sowie aller temporären
Schutzmaßnahmen.
Die Leistung umfasst:
Entfernen und Bergen der Verbauelemente,
Ausbau der Holz-, Stahl- oder Systemverbauten,
Rückbau provisorischer Geländer und Absperrbauzäune,
Entfernen temporärer Abdeckungen und Schutzbohlen,
Transport und Abfuhr zu Lager- oder Entsorgungsorten,
Wiederherstellen der Oberflächen wird gesondert
vergütet
Sämtliche notwendigen Aufwendungen wie Freilegen,
Reinigen, Sortieren,
Transport und Entsorgung nicht wiederverwendbarer
Bauteile sind im Einheitspreis enthalten.
Menge: 12,000 St

**03.06.0030 Zusammenstellung Dokumentation Flüssigbodenversatz**
Erstellen und Übergeben der vollständigen Dokumentation
des Flüssigbodenversatzes.
Zusammenstellen, Aufbereiten und Übergeben der
vollständigen Dokumentation
zum Flüssigbodenversatz gemäß Technischer Richtlinie
Flüssigboden
und Qualitätssicherungsplan. Die Dokumentation umfasst
mindestens:
Herstellungsprotokolle aller Chargen,
Lieferscheine, Chargenlisten, Rezepturzuordnungen,
Laborberichte zu Eignungs-, Eigen- und
Fremdüberwachungsprüfungen,
Protokolle der Ausbreitmaß-, Penetrations- und
Feuchteprüfungen,
Prüfprotokolle der Festigkeitsentwicklung (7/28/56
Tage),
Vitoskop-Dokumentation aller Haltungen,
Verfüllplan, Nachweis der Vollfüllung,
Austrittskontrolle an Entlüftungsöffnungen,
Standortpläne der Einfüllöffnungen,
Entlüftungsöffnungen und der eingebauten Füllmengen,
Fotodokumentation der wesentlichen Arbeitsgänge,
Nachweis der Qualifikation des eingesetzten Personals,
Abschließende Bestätigung der Übereinstimmung mit der
Rezepturspezifikation,
Abgleich mit den Zieleigenschaften gemäß statischer
Nachweise,
Zusammenstellung aller Fremdüberwachungsberichte und
Freigaben.
Die Dokumentation ist in digitaler Form (PDF) sowie in
einer
gebundenen Papierfassung an den Auftraggeber zu
übergeben.
Abrechnung: pauschal.
Menge: 1,000 Psch

### Bereich 04 Lieferung und Entsorgung

#### Abschnitt 04.01 Material aus Rückbau und Abbruch

**04.01.0010 Entsorgung Bau- und Abbruchabfälle, gemischt**
Bau- und Abbruchabfälle, AVV-Nr:
- gemischte Bau- und Abbruchabfälle (AVV Nr. 17 09 04)
ordnungsgemäß entsorgen.
Laden, transportieren und entsorgen von gemischten,
nicht gefährlichen Abbruchabfällen, z.B. Abdichtungen,
Fugenmassen, etc.
Einschl. Lieferung aller Behältnisse sowie aller
Transporte zwischen Baustelle und Verwertungsstelle,
auch in Zwischenlager, einschl. aller erforderlichen
Nebentätigkeiten. Sämtliche Kosten für die Abwicklung
der Verwertung/Entsorgung (siehe auch Vorbemerkungen)
sind einzurechnen. Abrechnung auf Grundlage der
vorgelegten Wiegescheine.
Menge: 22,000 t

**04.01.0020 Entsorgung Altleitungen und Kabel**
Aufnehmen und Entsorgen alter Kabel- und
Leitungssysteme, Lampen und Befestigungen.
Entsorgungsnachweise vorlegen.
Aufnehmen, Fördern, Sortieren und Entsorgen
von Altleitungen, Kabeln, Anschlussstücken und
Kabelresten.
Die Leitungen sind entsprechend ihrer
Materialzusammensetzung
getrennt zu erfassen und gemäß Abfallverzeichnis
einzustufen:
AVV 17 04 11 - Kabel mit Kunststoffanteil
AVV 17 04 02 - Aluminiumkabel
Einschl. Lieferung aller Behältnisse sowie aller
Transporte zwischen Baustelle und Verwertungsstelle,
auch in Zwischenlager, einschl. aller erforderlichen
Nebentätigkeiten. Sämtliche Kosten für die Abwicklung
der Verwertung/Entsorgung (siehe auch Vorbemerkungen)
sind einzurechnen. Abrechnung auf Grundlage der
vorgelegten Wiegescheine.
Menge: 0,100 t

**04.01.0030 Entsorgung Altleitungen aus Asbestzement**
Aufnehmen und Entsorgen alter Leitungssysteme,
Entsorgungsnachweise vorlegen.
Aufnehmen, Sortieren und Entsorgen.
Die Leitungen sind entsprechend ihrer
Materialzusammensetzung
getrennt zu erfassen und gemäß Abfallverzeichnis
einzustufen:
AVV 17 06 05* - Asbesthaltige Baustoffe (fest gebunden,
z.B. Eternit-Dachplatten, Fassadenplatten, Rohre).
Einschl. Lieferung aller Behältnisse sowie aller
Transporte zwischen Baustelle und Verwertungsstelle,
auch in Zwischenlager, einschl. aller erforderlichen
Nebentätigkeiten. Sämtliche Kosten für die Abwicklung
der Verwertung/Entsorgung (siehe auch Vorbemerkungen)
sind einzurechnen. Abrechnung auf Grundlage der
vorgelegten Wiegescheine.
Menge: 1,000 t

**04.01.0040 Entsorgung Beton und Stahlbeton**
Entsorgung von Beton- und Stahlbetonabbruch.
Aufnehmen, Fördern, Separieren und Entsorgen von
Beton- und Stahlbetonbauteilen aus Rückbauarbeiten,
einschließlich Armierung.
Das Material ist gemäß AVV 17 01 01 (Beton) nicht
gefährlichen Abfall ordnungsgemäß verwerten.
Laden, transportieren und entsorgen von RC1-Material
gem. ErsatzbaustoffV.
Einschl. Lieferung aller Behältnisse sowie aller
Transporte zwischen Baustelle und Verwertungsstelle,
auch in Zwischenlager, einschl. aller erforderlichen
Nebentätigkeiten. Sämtliche Kosten für die Abwicklung
der Verwertung/Entsorgung (siehe auch Vorbemerkungen)
sind einzurechnen. Abrechnung auf Grundlage der
vorgelegten Wiegescheine.
Menge: 250,000 t

**04.01.0050 Entsorgung Beton mit Anhaftungen (Dichtstoffe)**
Entsorgung Beton mit Anhaftungen (Dichtstoffe)
Abfallcodes:
AVV 17 01 07 (nicht gefährlich)
bei belasteten Anhaftungen ggf. AVV 17 0106* )
Fugendichtstoffe, Anstrichstoffe
gefährlichen Abfall ordnungsgemäß entsorgen.
Laden, transportieren und entsorgen.
Einschl. Lieferung aller Behältnisse sowie aller
Transporte zwischen Baustelle und Verwertungsstelle,
auch in Zwischenlager, einschl. aller erforderlichen
Nebentätigkeiten. Sämtliche Kosten für die Abwicklung
der Verwertung/Entsorgung (siehe auch Vorbemerkungen)
sind einzurechnen. Abrechnung auf Grundlage der
vorgelegten Wiegescheine.
Menge: 74,200 t

**04.01.0060 Entsorgung Stahl (Geländer)**
Entsorgung von Stahlteilen bzw. Geländer
- Metallabfälle (AVV Nr. 17 04 05/17 04 09*) inkl.
Beschichtungen
ordnungsgemäß entsorgen.
Laden, transportieren und entsorgen.
Einschl. Lieferung aller Behältnisse sowie aller
Transporte zwischen Baustelle und Verwertungsstelle,
auch in Zwischenlager, einschl. aller erforderlichen
Nebentätigkeiten. Sämtliche Kosten für die Abwicklung
der Verwertung/Entsorgung (siehe auch Vorbemerkungen)
sind einzurechnen. Abrechnung auf Grundlage der
vorgelegten Wiegescheine.
Menge: 2,925 t

#### Abschnitt 04.02 Zukauf Böden

**04.02.0010 Oberboden anliefern**
Liefern und Einbauen bis zu einer Tiefe von 25cm von
Oberboden gemäß DIN 18915.
Anlieferung eines humosen Oberbodens der Güteklasse
nach DIN 18915.
Vegetationstechnik im Landschaftsbau,
Mindesthumusgehalt nach Norm,
frei von Wurzelstöcken, Fremdstoffen, Steinen > 50 mm,
belasteten Stoffen oder Schadstoffen.
Der Oberboden ist geeignet für die Anlage von
Grünflächen im Straßen- und Landschaftsbau
und muss eine ausreichende Strukturstabilität,
Nährstoffverfügbarkeit und Wasserdurchlässigkeit
aufweisen.
Menge: 40,000 m²

USt %: 19,00
